# Markierungs- und Beschilderungsarbeiten
Angebotsaufforderung (GAEB 90, DA83)
Währung: EUR

## Markierungs- und Beschilderungsarbeiten
Datum: 03.11.25

*Hinweis*
L E I T E I N R I C H T U N G E N,
B E S C H I L D E R U N G E N
==========================

### Bereich 10 A U F B R U C H A R B E I T E N

*Hinweis*
Vorbemerkungen**

Straßenaufbruch kann als Recycling-Baustoff gemäß dem
LANUV-Arbeitsblatt 47 "Teerhaltiger Straßenaufbruch und
Ausbauasphalt" (2021) bis zu einem
Wiederverwertungsgrenzwert von 25 mg/kg polycyclischen
aromatischen Kohlenwasserstoffen (PAK (EPA))
wiederverwertet werden.

Gleiches gilt gemäß Mantelverordnung für natürlich
anstehende Böden/Sedimente (Locker-/Festgesteine) und
Boden-/-Bauschuttgemische.  Allerdings beträgt hier der
Wiederverwertungsgrenzwert 30 mg/kg PAK (EPA) und/oder
3 mg/kg Benz(a)pyren.

Boden-/Bauschuttgemische mit deutlich > 50 %
mineralischen Fremdbestandteilen werden unter
Berücksichtigung der Tabelle 1 (hier: RC 1 bis 3) und
der Tabelle 4 (hier: BM-F0* bis BM-F3) chemisch
eingestuft.

Abfälle im Sinne des Kreislaufwirtschaftgesetzes (KrWG)
und der Mantelverordnung - z.B. Bau- und
Abbruchmaterialien, Erdaushub etc. - sind vorrangig zu
verwerten. Abfälle, die nicht verwertet werden können,
sind gemäß  Kreislaufwirtschaftgesetzes (KrWG) zu
beseitigen. Dabei wird zwischen nicht gefährlichen
Abfällen, nicht gefährlichen aber
(leicht-)kontaminierten Abfällen und gefährlichen
Abfällen unterschieden. Alle diese  anfallenden Abfälle
sind durch den AN wiederzuverwerten bzw. zu beseitigen.

Abfälle im Sinne des Kreislaufwirtschaftsgesetz (KrWG)
und der Mantelverordnung der im Leistungsverzeichnis
enthaltenen Zulagepositionen für nicht gefährliche aber
(leicht-)kontaminierte Abfälle und gefährliche Abfälle
sind entsprechend ihrer Abfallschlüsselnummer einer für
sie zugelassenen Entsorgungsanlage/Deponie zuzuführen.

Nicht gefährliches und nicht kontaminiertes
Aushubmaterial (bis einschließlich BM-F0*
Mantelverordnung - Ersatzbaustoffverordnung) bzw.
sonstige Stoffe sind wie folgt zu behandeln:

-  Wiederverwertbares Aushubmaterial/sonstige Stoffe
aller im Leistungsverzeichnis enthaltenen  Positionen
sind im Sinne des  Kreislaufwirtschaftsgesetzes (KrWG)
vorrangig  einer Verwertung  zuzuführen (Abfall zur
Verwertung).
-  Nicht wiederverwertbares Aushubmaterial/sonstige
Stoffe aller im Leistungsverzeichnis  enthaltenen
Positionen sind auf einer Deponie nach den gesetzlichen
Bestimmungen (KrWG)  geordnet zu beseitigen (Abfall
zur Beseitigung).

Der  Nachweis über die Verwertung/Beseitigung (gemäß
Nachweisverordnung) aller Aushubmaterialen bzw. der
sonstigen Stoffe ist spätestens mit der Schlussrechnung
zu erbringen.

Auskünfte zu diesem Thema können zugelassene
Entsorgungsfachbetriebe und das Umwelt- und
Grünflächenamt, Untere Abfallwirtschaftsbehörde,
erteilen.

Die Entgelte für die Verwertung/Beseitigung ggf.
erforderliche Nachweise sowie chemische Untersuchungen
sind in die Einheitspreise einzukalkulieren.

*Hinweis*
FREIMACHEN  DES  BAUFELDES
===========================

#### Abschnitt 10.24 PFOSTEN-, ABSPERRPFOSTEN-, HUELSEN- UND POLLERAUFNAHME

*Hinweis*
Vorbemerkungen**

Die Aufnahme wiederverwendbarer Stoffe und Bauteile
(Leitpfosten, Pfosten, Quadratpfosten, Absperrpfosten,
Bodenhülsen, Verkehrszeichenpfosten, Betonpoller usw.)
ist so zu handhaben, dass keine Beschädigung erfolgt.

Beim Setzen und Aufstellen der Leiteinrichtungen ist
das
Herstellen der Betonfundamente in dem Einheitspreis
eingerechnet.
Die Fundamente werden aus Beton der Betongüte C 20/25
X0
hergestellt.

**10.24.111 St Pfosten ausbauen, seitlich lagern und wieder setzen.**
St  Pfosten,
mit und ohne Verkehrszeichen,
in einem Betonfundament versetzt,
vorsichtig und fachgerecht
komplett ausbauen bzw. aufnehmen.
Das Betonfundament zertrümmern
und den Beton von den Pfosten entfernen.
Die Pfosten von den anhaftenden Betonresten
säubern und innerhalb der Baustelle lagern.
Pfosten für Verkehrszeichen,
Rohrpfosten-Durchmesser 60,3 / 2,0 mm,  76,1 / 2,0 bzw.
2,9 mm
nach Angabe des Auftraggebers
in ein Standard-Fundament nach IVZ-Norm  Typ A, Typ B
mit einem Fundament-Durchmesser von 30 cm
und einer Fundament-Tiefe von 75 cm, 85 cm
höhen- und fluchtgerecht
standfest setzen.
Die erforderliche Ausschachtung im
Homogenbereich A ist in den
Einheitspreis einzurechnen.
Die Fundamentlöcher mit geeignetem Material
bis auf Planumshöhe verfüllen und
gemäß ZTV E-StB verdichten.
Die nicht wiederverwendbaren Aufbruchstoffe
und den überschüssigen Boden getrennt aufladen,
zu einer Recyclinganlage bzw. Deponie abfahren
und gemäß Vorbemerkungen entsorgen.

***Anmerkung
Die Aufnahme, das seitliche Lagern und wieder Setzen
der Pfosten sowie das Verfüllen der Fundamentlöcher und
das Wiederherstellen der Oberflächenbefestigung
(Platten, Asphalt ect.) ist in den Einheitspreis
einzurechnen.
Menge: 1,000 St

**10.24.114 St Pfosten aufnehmen und entsorgen.**
St  Pfosten,
mit und ohne Verkehrszeichen,
in einem Betonfundament versetzt,
komplett aufnehmen bzw. abbrechen.
Die erforderliche Ausschachtung im
Homogenbereich A ist in den
Einheitspreis einzurechnen.
Die Fundamentlöcher mit geeignetem Material
bis auf Planumshöhe verfüllen und
gemäß ZTV E-StB 17 verdichten.
Die nicht wiederverwendbaren Aufbruchstoffe
und Bauteile und den überschüssigen Boden
getrennt aufladen,
zu einer Recyclinganlage bzw. Deponie abfahren
und gemäß Vorbemerkungen entsorgen.

***Anmerkung
Die Aufnahme und Entsorgung der Pfosten sowie das
Verfüllen der Fundamentlöcher und das Wiederherstellen
der Oberflächenbefestigung (Platten, Asphalt ect.)
ist in den Einheitspreis einzurechnen.
Menge: 5,000 St

### Bereich 70 S O N S T I G E A R B E I T E N

*Hinweis*
LEITEINRICHTUNGEN,  MARKIERUNGEN
==================================

#### Abschnitt 70.33 MARKIERUNGEN DER FAHRBAHNEN, FAHR- BAHNNEBENFLAECHEN, RADWEGE, GEHWEGE UND SONSTIGEN VERKEHRSFLAECHEN MIT HEISSPLASTIK

*Hinweis*
Vorbemerkungen**

Die zu markierenden Flächen sind vorab gründlich
zu reinigen.

Die anfallenden Stoffe sind aufzuladen und gemäß
Vorbemerkungen zu einer Recyclinganlage bzw.
Deponie abzufahren und zu entsorgen.

Die Kosten werden nicht besonders vergütet und sind
in die Einheitspreise der jeweiligen Position des
Leistungsverzeichnisses einzurechnen.

  Die Herstellung der Vormarkierung, sowie die
benötigten
  Einmessarbeiten  sind Bestandteile der jeweiligen

  Markierungspositionen und werden nicht gesondert
vergütet.

*Hinweis*
Markierungsarbeiten
mit Heissplastik

Material:  Heissplastik

Es dürfen nur BAST- geprüfte Markierungsstoffe
verwendet werden, die die folgenden verkehrstechnischen
Eigenschaften erfüllen:

Verkehrsklasse  P7
Griffigkeit  S1
Tagessichtbarkeit  Q3
Nachtsichtbarkeit trocken  R3
Überrollbarkeit  T2
Schichtdicke  3 mm

Abgerechnet wird nach markierter Strichlänge in der
Achse,
Lücken werden nicht aufgemessen und vergütet.
Doppelstriche werden als zwei Striche abgerechnet.

**70.33.120 m2 feuchte Fahrbahnfläche mit geeigneten Geräten (Heißluftgenerator) trocknen.**
Menge: 70,000 m2

**70.33.180 m2 Markierungen auf bituminösen Deckschichten durch Abfräsen entfernen.**
m2  Markierungen
auf bituminösen Deckschichten,
in Fahrbahnen und Fahrbahnnebenflächen,
durch Abfräsen entfernen und
die abgefrästen Flächen säubern.
Breiten von 0,12 m bis 0,50 m.
Die anfallenden Stoffe aufladen,
zu einer Recyclinganlage bzw. Deponie abfahren
und gemäß Vorbemerkungen entsorgen.
Anmerkung**
Abgerechnet wird die Fläche, die sich aus
der Strichbreite bzw. Strichlänge gemäß
Richtlinie für die Markierung von Straßen (RMS)
ergibt.
Menge: 36,000 m2

*Hinweis*
LAENGSMARKIERUNGEN
=====================

**70.33.202 m durchgehenden Schmalstrich, 0,12 m breit, herstellen.**
m  durchgehenden Schmalstrich,
0,12 m breit,
als  Fahrstreifenbegrenzung,
Fahrbahnbegrenzung,
Radfahrstreifenbegrenzung bzw.
Parkflächenbegrenzung
herstellen.
Menge: 40,000 m

**70.33.242 m unterbrochenen Schmalstrich, 0,12 m breit, als Leitlinie ( 3 m / 3 m / 3 m ) herstellen.**
m  unterbrochenen Schmalstrich,
0,12 m breit,
als Leitlinie 1 : 1 : 1
( 3 m Strich / 3 m Lücke / 3 m Strich )
herstellen.
Menge: 21,000 m

**70.33.260 m unterbrochenen Schmalstrich, 0,12 m breit, als Leitlinie 1 : 1 : 1 herstellen.**
m  unterbrochenen Schmalstrich,
0,12 m breit,
als Leitlinie 1 : 1 : 1
( 1 m Strich / 1 m Lücke / 1 m Strich )
herstellen.
Menge: 30,000 m

**70.33.305 m durchgehenden Breitstrich, 0,25 m breit, herstellen.**
m  durchgehenden Breitstrich,
0,25 m breit,
als  Fahrbahnbegrenzung,
Sonderfahrstreifenbegrenzung bzw. Radstreifenbegrenzung
herstellen.
Menge: 33,000 m

**70.33.365 m unterbrochenen Breitstrich, 0,25 m breit, als unterbrochene Radfahrstreifenbegrenzung ( 0,5 m / 0,2 m / 0,5 m ) herstellen.**
m  unterbrochenen Breitstrich,
0,25 m breit,
als unterbrochene
Radfahrstreifenbegrenzung 2,5 : 1 : 2,5
( 0,5 m Strich / 0,2 m Lücke / 0,5 m Strich )
herstellen.
Menge: 135,000 m

*Hinweis*
MARKIERUNGEN  FUER  SPERRFLAECHEN
====================================

**70.33.525 m kleines Schrägstrichgatter als Breitstrich, 0,25 m breit, als kleine Sperrfläche herstellen.**
Menge: 15,000 m

*Hinweis*
QUERMARKIERUNGEN
===================

**70.33.710 m Querstrich, 0,50 m breit, als Haltlinie herstellen.**
Menge: 17,000 m

**70.33.770 m unterbrochenen Querstrich, 0,50 m breit, als Wartelinie ( 0,5 m / 0,25 m / 0,5 m ) herstellen.**
m  unterbrochenen Querstrich,
0,50 m breit,
als Wartelinie  2 : 1 : 2
( 0,5 m Strich /  0,25 m Lücke / 0,5 m Strich )
herstellen.
Menge: 6,000 m

**70.33.782 m unterbrochenen Querstrich, 0,12 m breit, als Fußgängerfurt ( 0,5 m / 0,20 m / 0,5 m ) herstellen.**
m  unterbrochenen Querstrich,
0,12 m breit,
als Fußgängerfurt  2,5 : 1 : 2,5
( 0,5 m Strich / 0,20 m Lücke / 0,5 m Strich )
herstellen.
Menge: 38,000 m

*Hinweis*
PFEILE
======

**70.33.810 St Richtungspfeile, geradeaus, 5,00 m lang, herstellen.**
Menge: 1,000 St

**70.33.820 St Richtungspfeile, geradeaus und links ab, 5,00 m lang, herstellen.**
Menge: 1,000 St

**70.33.830 St Richtungspfeile, geradeaus und rechts ab, 5,00 m lang, herstellen.**
Menge: 1,000 St

*Hinweis*
SONSTIGE  MARKIERUNGSZEICHEN
==============================

**70.33.920 St Piktogramm Radfahrer, 1 m breit, 1,30 m hoch, herstellen.**
St  Piktogramm Radfahrer,
höhenverzerrt,
1 m breit, 1,30 m hoch,
herstellen.
Menge: 4,000 St

**70.33.922 St Piktogramm Radfahrer, mit umschließenden Kreis, Durchmesser 1,00 m, herstellen.**
Menge: 6,000 St

#### Abschnitt 70.38 MARKIERUNGEN DER FAHRBAHNEN, FAHR- BAHNNEBENFLAECHEN, RADWEGE, GEHWEGE UND SONSTIGE VERKEHRSFLAECHEN MIT KALTPLASTIK

*Hinweis*
Vorbemerkungen**

Die zu markierenden Flächen sind vorab gründlich
zu reinigen.

Die anfallenden Stoffe sind aufzuladen und gemäß
Vorbemerkungen zu einer Recyclinganlage bzw.
Deponie abzufahren und zu entsorgen.

Die Kosten werden nicht besonders vergütet und sind
in die Einheitspreise der jeweiligen Position des
Leistungsverzeichnisses einzurechnen.

  Die Herstellung der Vormarkierung, sowie die
benötigten
  Einmessarbeiten  sind Bestandteile der jeweiligen

  Markierungspositionen und werden nicht gesondert
vergütet.

*Hinweis*
,
Vorbemerkung**
Markierungsarbeiten
mit Kaltplastik

Material: Kaltplastik

Es dürfen nur BAST- geprüfte Markierungsstoffe verwendet werden, die die folgenden verkehrstechnischen
Eigenschaften erfüllen:

Verkehrsklasse  P 7
Griffigkeit  S 1
Tagessichtbarkeit  Q 3
Nachtsichtbarkeit trocken  R 3
Überrollbarkeit  T 3
Schichtdicke  3 mm

Abgerechnet wird nach markierter Strichlänge in der
Achse,
Lücken werden nicht aufgemessen und vergütet.
Doppelstriche werden als zwei Striche abgerechnet.

**70.38.1009 Radwegbeschichtung in Kaltplastik, Achtung: Aufbringen in 2 Schichten!**
m2  Radwegbeschichtung in Kaltplastik
Farbe rot,
einschließlich Abstreuen mit roten Farbsand,
nach den Vorschriften des Herstellers
herstellen.
***Anmerkung
Die rote Flächenmarkierung soll in zwei Schichten (zwei
Durchgänge) auf den Gussasphalt aufgebracht werden.
Vor dem Aufbringen auf den Gussasphalt ist ausreichend
Wartezeit zwischen den Asphaltarbeiteen und dem
Aufbringen der Markierung einzuplanen!
Im Bereich der Rampe ist der aufgebrachte Gussasphalt
vor dem Aufbringen der Markierung besonders sorgfältig
abzukehren.
Menge: 500,000 m2

*Hinweis*
Vorbemerkung**

Die ordnungsgemäße und schadlose Verwertung oder die
gemeinwohlverträgliche Beseitigung der Stoffe und
Bauteile
erfolgt gemäß Vorbemerkungen zum Leistungsverzeichnis
A U F B R U C H A R B E I T E N.

#### Abschnitt 70.51 VERKEHRSZEICHENPFOSTEN EINSCHLIESSLICH BEFESTIGUNGSMATERIAL

*Hinweis*
Vorbemerkungen**

1  Ausbau der Verkehrszeichenpfosten

1.1  Ausgebaute und nicht wiederverwendbare Verkehrszeichenpfosten sind gemäß Vorbemerkungen zur
Leistungsbeschreibung einer ordnungsgemäßen und
schadlosen Verwertung oder einer gemeinwohlverträglichen Beseitigung zuzuführen.

1.2  Die Aufnahme der Fundamente beinhaltet auch die
Verfüllung der Fundamentlöcher mit geeignetem
Material und die Verdichtung gemäß ZTVE.
Die anfallenden Stoffe und Bauteile sind gemäß
Vorbemerkungen zum Leistungsverzeichnis zu entsorgen.

2  Lieferung der Verkehrszeichenpfosten

2.1  Für das Liefern und Setzen der
Verkehrszeichenpfosten
gelten die nachstehend aufgeführten Regelwerke in der
am Tag der Veröffentlichung der Ausschreibung gültigen
Ausgabe als Zusätzliche Technische Vertragsbedingungen
zur Leistungsbeschreibung:
  StVO, VwV-StVO, HAV, IVZ, DIN-Vorschriften.

2.2  Die Lieferung der Verkehrszeichenpfosten
beinhaltet
Erdanker und Kunststoffkappen.

Material:  gemäß Beschreibung im
Leistungsverzeichnis

Länge:  gemäß Beschreibung im
Leistungsverzeichnis

Alle Lieferungen erfolgen frei Baustelle.

3  Setzen der Verkehrszeichenposten

3.1  Beim Setzen der Verkehrszeichenpfosten für
Verkehrszeichen, Zusatzzeichen, Straßennamenschilder und
Verkehrsspiegel ist das Herstellen der Betonfundamente
in dem Einheitspreis eingerechnet.

Die Fundamente werden aus Beton der Betongüte C 20/25
hergestellt.

3.2  Dimensionierung von Standard-Fundamenten

Standard-Fundamente für Rohrpfosten und Rohrrahmen
dürfen nur mit den Abmessungen nach IVZ-Norm
verwandt werden.
Standard-Fundamente haben einen Durchmesser
von 30 cm.

Stahl-Rohrpfosten / -rahmen  nicht bindige
Böden

  Durchmesser  Wandung  Fundament-Tiefe / Typ

  60,3 mm  2,0 mm  75 cm
 A

  76,1 mm  2,0 mm  85 cm
 B

  76,1 mm  2,9 mm  85 cm
 B

Aluminium-Rohrpfosten  in Bodenhülse
einsetzen

  Durchmesser  Wandung  Bodenhülse  h = 500 mm

  60,0 mm  2,5 mm  für Rohrpfosten
60,0 mm

  76,0 mm  3,0 mm  für Rohrpfosten
76,0 mm

3.3  VZ-Aufstellung mit Stahl-Rohrpfosten

3.3.1  LH = 2.000 mm  OK-Gelände bis
UK-Verkehrszeichen

Maße  Rohrlänge Rohrdurchmesser  Fundament-Tiefe/Typ

  420  3.000 mm  60,3 / 2,0 mm  75
cm  A

420 u.a.  3.250 mm  60,3 / 2,0 mm
75 cm  A

  630  3.250 mm  60,3 / 2,0 mm  75
cm  A

630 u.a.  3.500 mm  60,3 / 2,0 mm
75 cm  A

630 u.a.  3.750 mm  60,3 / 2,0 mm
75 cm  A

  900  3.500 mm  60,3 / 2,0 mm  75
cm  A

900 u.a.  3.750 mm  60,3 / 2,0 mm
75 cm  A

900 u.a.  4.000 mm  76,1 / 2,0 bzw. 2,9 mm  85 cm
  B

900 u.a.  4.250 mm  76,1 / 2,9 mm
85 cm  B

3.3.2  LH = 2.250 mm  OK-Gelände bis
UK-Verkehrszeichen

  Maße  Rohrlänge Rohrdurchmesser  Fundament-Tiefe/Typ

  420  3.250 mm  60,3 / 2,0 mm  75
cm  A

420 u.a.  3.500 mm  60,3 / 2,0 mm
75 cm  A

  630  3.500 mm  60,3 / 2,0 mm  75
cm  A

630 u.a.  3.750 mm  60,3 / 2,0 mm
75 cm  A

630 u.a.  4.000 mm  60,3 / 2,0 mm
75 cm  A

  900  3.750 mm  60,3 / 2,0 mm  75
cm  A

900 u.a.  4.000 mm  76,1 / 2,0 bzw. 2,9 mm  85 cm
  B

900 u.a.  4.250 mm  76,1 / 2,0 bzw. 2,9 mm  85 cm
  B

900 u.a.  4.500 mm  76,1 / 2,9 mm
85 cm  B

**70.51.120 St Pfosten für Verkehrszeichen, Rohrpfosten-Durchmesser 76,1 / 2,0 bzw. 2,9 mm, nach Angabe des Auftraggebers in ein Standard-Fundament nach IVZ-Norm Typ B, mit einem Fundament-Durchmesser von 30 cm und einer Fundament-Tiefe von 85 cm, höhen- und fluchtgerecht in Gehweg- und sonstigen Verkehrsflächen standfest setzen.**
St  Pfosten für Verkehrszeichen,
Rohrpfosten-Durchmesser 76,1 / 2,0 bzw. 2,9 mm,
nach Angabe des Auftraggebers
in ein Standard-Fundament nach IVZ-Norm  Typ B,
mit einem Fundament-Durchmesser von 30 cm
und einer Fundament-Tiefe von 85 cm,
höhen- und fluchtgerecht
in Gehweg- und sonstigen Verkehrsflächen
standfest setzen.
Die erforderliche Ausschachtung in Boden
im Homogenbereich A ist in den
Einheitspreis einzurechnen.
Die anfallenden Aufbruchstoffe und
den überschüssigen Boden getrennt aufladen,
zu einer Recyclinganlage bzw. Deponie abfahren und
gemäß Vorbemerkungen entsorgen.
Anmerkung**
Die Lieferung der Verkehrszeichenpfosten erfolgt
gesondert.
Menge: 3,000 St

**70.51.272 St Verkehrszeichenpfosten aus Stahlrohr, 76,1 mm Durchmesser, 2,9 mm Wandstärke, 3.500 mm lang, einschließlich Erdanker liefern.**
St  Verkehrszeichenpfosten aus Stahlrohr,
Typennummer nach IVZ-Norm  S435,
76,1 mm Durchmesser,
2,9 mm Wandstärke,
3.500 mm lang,
innen und außen feuerverzinkt,
einschließlich Erdanker und Kunststoffkappe
frei Baustelle liefern und abladen.
Menge: 2,000 St

**70.51.273 St Verkehrszeichenpfosten aus Stahlrohr, 76,1 mm Durchmesser, 2,9 mm Wandstärke, 3.750 mm lang, einschließlich Erdanker liefern.**
St  Verkehrszeichenpfosten aus Stahlrohr,
Typennummer nach IVZ-Norm  S437,
76,1 mm Durchmesser,
2,9 mm Wandstärke,
3.750 mm lang,
innen und außen feuerverzinkt,
einschließlich Erdanker und Kunststoffkappe
frei Baustelle liefern und abladen.
Menge: 1,000 St

**70.51.930 St Auslegerhalterung gemäß Anlage ..... liefern und montieren.**
St  Auslegerhalterung
gemäß Anlage 1
60 mm Durchmesser,
2,0 mm Wandstärke,
760 * 600 mm,
von innen und außen feuerverzinkt,
einschließlich Band-it-Stahlband,
liefern und
an Signalmast montieren.
Menge: 2,000 St

**70.51.950 St Verkehrszeichen mittels Band-it-Stahlband an vorh. Abspannmasten etc. montieren.**
St  Verkehrszeichen
mittels Band-it-Stahlband, 5/8 (b = 16mm)
an vorhandenen Abspannmasten etc.
montieren.
Menge: 2,000 St

#### Abschnitt 70.52 VERKEHRSZEICHEN UND ZUSATZZEICHEN REFLEKTIEREND KLASSE RA 1 A (NACH DIN 6171, TABELLE 3)

*Hinweis*
SONSTIGE  HINWEISE  DURCH  VERBALE ANGABEN
===========================================

*Hinweis*
Vorbemerkungen**

1  Demontage der Verkehrszeichen und Zusatzzeichen

1.1  Demontierte Schilder einschließlich
Befestigungsmaterial
sind gemäß Vorbemerkungen zur Leistungsbeschreibung
einer ordnungsgemäßen und schadlosen Verwertung oder
einer gemeinwohlverträglichen Beseitigung zuzuführen.

2  Lieferung der Verkehrszeichen und Zusatzzeichen

2.1  Für die Lieferung und Montage der Verkehrszeichen
und
Zusatzzeichen gelten die nachstehend aufgeführten
Regelwerke in der am Tag der Veröffentlichung der
Ausschreibung gültigen Ausgabe als Zusätzliche
Technische Vertragsbedingungen zur Leistungsbeschreibung:
  StVO, VwV-StVO, HAV, IVZ, DIN-Vorschriften.

2.2  Die Verkehrszeichen müssen den Gütebedingungen
der
Güteschutzgemeinschaft Verkehrszeichen entsprechen.

2.3  Das Gütezeichen des Herstellers (RAL-Zeichen) und
das CE-Zeichen mit der Angabe von
- Herstelljahr
- Nummer der notifizierten Stelle
  (BASt oder StrAus-Zert)
- Bezogener Norm
- Produktgruppe
ist auf der Rückseite der Schilder (bei beidseitig
beschrifteten Schildern in einer unteren Feldecke)
anzubringen, sowie
als Eigentümernachweis ein Aufkleber mit dem Text:

  Stadt Bochum
  Tiefbauamt

3  Verkehrszeichen und Zusatzzeichen

  Material:  Aluminiumblech AlMg 2 F 21
nach DIN 1725 und DIN 1745
in der Stärke 2 mm

  Vorderseite:  retro-reflektierende Folie
Klasse RA 1 A
gemäß DIN 61 71, Tabelle 3

Es dürfen nur die von der Bundesanstalt für
Straßenwesen (BASt) freigegebenen
Materialien/Materailkombinationen
verwendet werden.

  Rückseite:  Lackierung grau nach DIN 6171

  Bohrungen:  nach IVZ-Norm
  Standardpläne I bis III

  Größe:  gemäß Beschreibung im
Leistungsverzeichnis

  Die Lieferung und Montage der Verkehrszeichen und
  Zusatzzeichen beinhaltet sämtliche erforderlichen
  Befestigungsmaterialien (wie Rohrschellen,
  Schrauben usw.).
  Material: Stahl, feuerverzinkt.

  Alle Lieferungen erfolgen frei Baustelle.

*Hinweis*
VERKEHRSZEICHEN  NACH  DER  StVO
=================================

*Hinweis*
VORSCHRIFTZEICHEN
===================

**70.52.237 St Verkehrszeichen VZ 237 Sonderweg Radfahrer liefern und montieren.**
St  Verkehrszeichen VZ 237
Sonderweg Radfahrer
Reflexions-Klasse RA 1 A
600 mm Durchmesser
liefern und an
Rohrpfosten mit 60 mm bzw. 76 mm Durchmesser
montieren.
Menge: 1,000 St

#### Abschnitt 70.53 VERKEHRSZEICHEN UND ZUSATZZEICHEN SIGNALREFLEKTIEREND KLASSE RA 2 C (NACH DIN 6171, TABELLE 3)

*Hinweis*
Vorbemerkungen**

1  Demontage der Verkehrszeichen und Zusatzzeichen

1.1  Demontierte Schilder einschließlich
Befestigungsmaterial
sind gemäß Vorbemerkungen zur Leistungsbeschreibung
einer ordnungsgemäßen und schadlosen Verwertung oder
einer gemeinwohlverträglichen Beseitigung zuzuführen.

2  Lieferung der Verkehrszeichen und Zusatzzeichen

2.1  Für die Lieferung und Montage der Verkehrszeichen
und
Zusatzzeichen gelten die nachstehend aufgeführten
Regelwerke in der am Tag der Veröffentlichung der
Ausschreibung gültigen Ausgabe als Zusätzliche
Technische Vertragsbedingungen zur Leistungsbeschreibung:
  StVO, VwV-StVO, HAV, IVZ, DIN-Vorschriften.

2.2  Die Verkehrszeichen müssen den Gütebedingungen
der
Güteschutzgemeinschaft Verkehrszeichen entsprechen.

2.3  Das Gütezeichen des Herstellers (RAL-Zeichen) und
das CE-Zeichen mit der Angabe von
- Herstelljahr
- Nummer der notifizierten Stelle
  (BASt oder StrAus-Zert)
- Bezogener Norm
- Produktgruppe
ist auf der Rückseite der Schilder (bei beidseitig
beschrifteten Schildern in einer unteren Feldecke)
anzubringen, sowie
als Eigentümernachweis ein Aufkleber mit dem Text:

  Stadt Bochum
  Tiefbauamt

3  Verkehrszeichen und Zusatzzeichen

  Material:  Aluminiumblech AlMg 2 F 21
nach DIN 1725 und DIN 1745
in der Stärke 2 mm

  Vorderseite:  stark-retroreflektierende Folie
Klasse RA 2 C
gemäß DIN 6171, Tabelle 3

  Es dürfen nur die von der Bundesanstalt für
  Straßenwesen (BASt) freigegebenen
Materialien/Materailkombinationen
  verwendet werden.

  Rückseite:  Lackierung grau nach DIN 6171

  Die Schilder dürfen nicht durchbohrt werden.

  Größe:  gemäß Beschreibung im
Leistungsverzeichnis

  Verkehrszeichen mit stark-retroreflektierender
Folie Klasse RA 2 C sind mit profilverstärkten
Aluminiumrand (unbearbeitet, naturfarben) zu liefern.

Die Lieferung und Montage der Verkehrszeichen und
Zusatzzeichen beinhaltet sämtliche erforderlichen
Befestigungsmaterialien (wie Rohrschellen,
Schrauben usw.).
Material: Stahl, feuerverzinkt.

Alle Lieferungen erfolgen frei Baustelle.

*Hinweis*
VERKEHRSZEICHEN  NACH  DER  StVO
=================================

*Hinweis*
VORSCHRIFTZEICHEN
===================

**70.53.205 St Verkehrszeichen VZ 205 Vorfahrt gewähren! liefern und montieren.**
St  Verkehrszeichen VZ 205
Vorfahrt gewähren!
Reflexions-Klasse RA 2 C
SL 900 mm
mit profilverstärktem Aluminiumrand
liefern und an
Rohrpfosten mit 60 mm bzw. 76 mm Durchmesser
montieren.
Menge: 3,000 St

**70.53.209.3 St Verkehrszeichen VZ 209-30 Vorgeschriebene Fahrtrichtung geradeaus liefern und montieren.**
St  Verkehrszeichen VZ 209-30
Vorgeschriebene Fahrtrichtung geradeaus
Reflexions-Klasse RA 2 C
600 mm Durchmesser
mit profilverstärktem Aluminiumrand
liefern und an
Rohrpfosten mit 60 mm bzw. 76 mm Durchmesser
montieren.
Menge: 1,000 St

#### Abschnitt 70.58 VERKEHRSZEICHENTRAGKONSTRUKTIONEN EINSCHLIESSLICH BEFESTIGUNGSMATERIAL

*Hinweis*
Vorbemerkungen**

1  Ausbau der Verkehrszeichentragkonstruktionen

1.1.  Demontierte Tragkonstruktionen einschließlich
Befestigungsmaterial sind gemäß Vorbemerkungen
zur Leistungsbeschreibung einer ordnungsgemäßen
und schadlosen Verwertung oder einer gemeinwohlverträglichen Beseitigung zuzuführen.

1.2  Die Aufnahme der Fundamente beinhaltet auch die
Verfüllung der Fundamentlöcher mit geeignetem
Material und die Verdichtung gemäß ZTVE.
Die anfallenden Stoffe und Bauteile sind gemäß
Vorbemerkungen zum Leistungsverzeichnis zu entsorgen.

2  Lieferung der Verkehrszeichentragkonstruktionen

2.1  Für das Liefern und Setzen der
Verkehrszeichentragkonstruktionen gelten die nachstehend aufgeführten
Regelwerke in der am Tag der Veröffentlichung der
Ausschreibung gültigen Ausgabe als Zusätzliche
Technische Vertragsbedingungen zur Leistungsbeschreibung:
  StVO, VwV-StVO, HAV, IVZ, DIN-Vorschriften.

3  Aufstellen der Verkehrszeichentragkonstruktionen

3.1  Als Tragkonstruktion gilt die gesamte notwendige
Konstruktion zur Aufstellung eines Schildes
(wie Standrohre, Verstrebungen, Fußplatten,
Abdeckplatten, Befestigungsmaterial usw.)
sowie die Herstellung der Fundamente.

3.2  Material der
  Tragkonstruktion:  Stahl S235JR innen
und außen feuerverzinkt

3.3  Zur Herstellung der Fundamente gehören
folgende Leistungen:

 -  das Aufnehmen bzw. Aufbrechen von befestigten
Gehwegflächen (falls erforderlich)
 -  die erforderliche Ausschachtung in Boden der
Klassen 2 bis 5 -DIN 18 300-
 -  das Aufladen, Abfahren und Entsorgen des
überschüssigen Bodens und der nicht
wiederverwendbaren Altbaustoffe und
Altmaterialien gemäß Vorbemerkungen zur
Leistungsbeschreibung
 -  die Lieferung und der Einbau des Betons der
Betongüte C 20/25
 -  der Einbau, die Vorhaltung und der Abbau der
erforderlichen Schalung
 -  die Lieferung und die Verlegung der
erforderlichen Bewehrung einschließlich
der Ankerschrauben
 -  die Wiederherstellung der angrenzenden
Geländeflächen (einschließlich Grassaat) sowie
Gehwegflächen aus Plattenbelag oder Pflaster.

3.4  Statische Berechnung

3.4.1  Alle tragenden Bauteile sind unter
Berücksichtigung der geltenden Vorschriften zu
dimensionieren.
Dabei ist sicher zu stellen, dass die Schildtafeln
biegesteif konstruiert sind.

3.5  Vorläufige statische Berechnung
(Angebotsstatik)

3.5.1  Es ist ein statischer Nachweis
  einzureichen, der die Grundlage in Bezug
  auf Fundamentgrößen und Wahl der Aufstellvorrichtungen ist.

  Grundlage der statischen Nachweise sind zu
  erstellende Musterzeichnungen (M. 1:20).
  Die Erstellung der Musterzeichnungen wird
  nicht besonders vergütet und ist in die
  Einheitspreise eingerechnet.

3.5.2  Für die statische Berechnung sind folgende
Angaben zugrunde zu legen:

 -  Max. Bodenpressung
(Kantenpressung):  25 N/cm²
 -  Windlast:  1 kN/m²
 -  Bodenfreiheit:  mind. 2250 mm

3.6  Endgültige statische Berechnung
(Ausführungsstatik)

3.6.1  Nach der Auftragserteilung sind vom Auftragnehmer in Verbindung mit dem Auftraggeber die
verbindlichen Schilderstandorte festzulegen und
zu markieren.

Der Auftragnehmer hat die entsprechenden
Querprofile aufzunehmen.

Die sich daraus ergebenden Mastlängen und die
endgültigen festgelegten Schildabmessungen sind
der Ausführungsstatik zugrunde zu legen.

Dabei behalten alle Voraussetzungen der
Angebotsstatik mit Ausnahme der eventuell
geänderten Bodenfreiheit ihre Gültigkeit.

3.6..2  Die Ausführungsstatik ist vom Auftragnehmer zu
erstellen, von einem öffentlich bestellten
Prüfingenieur prüfen zu lassen und dem Auftraggeber vor Bauausführung 3-fach vorzulegen.

Die Kosten hierfür werden nicht besonders
vergütet und sind in die entsprechenden
Positionen des Leistungsverzeichnisses
eingerechnet.

3,7  Folgende Nachweise werden gefordert:

3.7.1  für Fundamente
  a)  Kippsicherheit. Der Erdwiderstand
(passiver Erddruck) darf nicht in
Rechnung gestellt werden.
  b)  Kantenpressung

3.7.2  für Aufstellvorrichtungen:
  a)  Standrohr
  b)  Auslegerhaltung
  c)  Fußplatte
  d)  Ankerschrauben
  e)  Schweißnähte
  f)  Sicherheit gegen Verdrehen
(bei außermittig befestigten Schildern)
  g)  Befestigungsmaterial

3.8  Lieferungen

3.8.1  Alle Lieferungen erfolgen frei Baustelle.

**70.58.111.3 St neuen Wegweiser liefern und montieren**
St Wegweiser
H * B = 1500 * 1400 mm
gemäß Beschilderungsplan/Anlage
Reflexionsklasse RA2
mit Reflexion-Aufbau C (mikroprismatisch)
und Text gemäß Anlagen
mit profilverstärktem Aluminiumrand
liefern und an die vorhandene Tragkonstruktion unter
Berücksichtigung der Lichtenhöhe und des Lichtenraumes
montieren.
Menge: 1,000 St

**70.58.111.4 St Tragkonstruktion für den Wegweiser liefern.**
St Tragkonstruktion (Rundmast)
Durchmesser laut stat. Berechnung
liefern .
Menge: 1,000 St

**70.58.111.5 St Tragkonstruktion für den Wegweiser aufstellen.**
St Tragkonstruktion (Rundmast)
höhen- und fluchtgerecht
standfest aufstellen.
Fundamentgröße laut statischer Berechnung.

Die erforderliche Ausschachtung in Boden
im Homogenbereich A
sowie erforderliche Aufnahme und Wiederherstellung
der Oberfläche ist in dem Einheitspreis
eingerechnet.

Die nicht wiederverwendbaren Aufbruchstoffe
und Bauteile sowie den überschüssigen Boden
getrennt aufladen,
zu einer Recyclinganlage bzw. Deponie abfahren
und gemäß Vorbemerkungen entsorgen.
Menge: 1,000 St

USt %: 19,00
